# Ennigerloh, Ersatzneubau Olympiabad
Angebotsaufforderung (GAEB DA XML 3.3, DA83)
Projekt: G22029
Währung: EUR
Vergabeart: Öffentliche Ausschreibung
Abgabeort: gem. EVM 211; ;
Erstellt mit: GXML Toolbox V3.3 R20220330, ORCA AVA 27 27.00.00, 25.09.2026

## 055 374.01 Edelstahl/ Schwimmbadzubehör

### Titel 00 Vorbemerkungen

*Hinweis: 1. Allgemeine Vorbemerkungen*
1. Allgemeine Vorbemerkungen

Grundlage der Leistungsbeschreibung ist die VOB, Teil C, die jeweils betreffenden allgemeinen technischen Vertragsbedingungen für Bauleistungen (ATV), neuester Verfassung.

Es gelten für diese Leistung sämtliche betreffende DIN / EN-Normen, Richtlinien neuester Fassung, ggf. Zusätzliche Technische Vertragsbedingungen und die anerkannten Regeln der Technik, auch DIN 18299 allgemeine Regelungen für Bauarbeiten jeder Art.

Für die aufgeführten und verwendeten Materialien sind die Herstellerrichtlinien zu beachten und einzuhalten.

Die gesetzlichen Regelungen hinsichtlich Wärme-, Schall- und Brandschutz sind zu beachten.

Die berufsgenossenschaftlichen Vorschriften für Arbeitssicherheit und Gesundheitsschutz, BGV (auch früher Unfallverhütungsvorschriften UVV genannt) sind verbindliche Pflichten und zur Sicherheit der am Bau Beteiligten Personen zu beachten und dementsprechend umzusetzen - ohne das dafür grundsätzlich eine gesonderte Vergütung erfolgt. Dieses ist entsprechend in den Einheitspreisen einzukalkulieren.
Die Unfallverhütungsvorschriften sind Verordnungen und haben damit Gesetzescharakter. Von ihnen darf nur abgewichen werden, wenn der Unternehmer mindestens gleichwertige Maßnahmen festlegt und dokumentiert.
Die Anweisungen des SiGeKo sind zu befolgen.

Die zu erbringenden Leistungen sind möglichst eindeutig und erschöpfend beschrieben. Das entbindet den AN jedoch nicht, sämtliche planerischen Unterlagen sowie die erf. Vorleistungen anderer ANs auf Eignung für die Durchführung der eigenen Arbeiten zu prüfen. Bedenken gegen die Ausführung sind vor Beginn der Arbeiten schriftlich anzumelden.

Der AN ist verpflichtet, für dieses BV einen der deutschen Sprache mächtigen Fachbauleiter zu benennen. Der Fachbauleiter hat im Zeitraum der vertraglich geschuldeten Ausführungsfristen vor Ort an den wöchentlichen Baubesprechungen (Dauer jeweils zwei Stunden) teilzunehmen und dies in seine allgemeinen Nebenkosten mit einzurechnen. Hierbei getroffene Vereinbarungen bzw. Anordnungen der Bauleitung, insbesondere wenn sie der Sicherheit oder dem Baufortschritt dienen, sind unverzüglich Folge zu leisten. Alle Ergebnisse von Baubesprechungen werden zu Vertragbestandteilen, sofern nicht binnen fünf Werktagen schriftlich widersprochen wird.

Der Auftragnehmer ist angehalten, seinen Bauablauf so zu optimieren, dass der zeitlich vereinbarte Gesamtfertigstellungstermin eingehalten werden kann.
Soweit erforderlich ist zur Einhaltung der Ausführungsfristen der Einsatz mehrerer gleichzeitig tätiger Kolonnen vorzusehen. Vor Durchführung der Arbeiten ist zwischen den Unternehmern gleichzeitig laufender Bauarbeiten unter Beteiligung des AG und des Sicherheits- und Gesundheitsschutzkoordinators eine genaue Abstimmung zu treffen. Der AN hat alle Maßnahmen zu treffen, damit ein reibungsloses Zusammenwirken mit anderen Unternehmen erreicht wird und vermeidbare Behinderungen möglichst ausgeschlossen werden. Auf mangelnde Abstimmung beruhende Verzögerungen und Koordinierungsschwierigkeiten können nicht als Behinderung im Sinne von § 6 VOB/ B geltend gemacht werden. Es wird auf die erforderliche enge Abstimmung zwischen den beteiligten Auftragnehmern hingewiesen.

Der Auftragnehmer hat Bautagesberichte zu führen und dem Auftraggeber wöchentlich, spätestens bis zum 2. Arbeitstag nach der Berichtswoche, zu übergeben; die Kosten sind in die Einheitspreise einzukalkulieren. Die
Bautagesberichte müssen alle Angaben enthalten, die für die Ausführung und Abrechnung der Leistung von Bedeutung sein können.
Die Bautageberichte müssen ebenfalls detaillierte Hinweise auf die Durchführung von Stundenlohnarbeiten beinhalten!
Die Bautagesberichte sind eigenständig auf den bauseits zur Verfügung gestellten Projektserver hochzuladen.
Eine Schlussrechnungsstellung ist ohne Vorlage der vollständigen Bautagesberichte ausgeschlossen.

Stundenlohnzettel, die Nebenarbeiten auf besonderen Nachweis beinhalten,sind an dem nächsten Werktag nach dem Ausführungstag mit genauen Angaben über die durchgeführten Arbeiten (Namen der Arbeitnehmer, Beginn und Ende der Arbeiten, Ausführungsart, -ort etc.) der Bauleitung des AG zur Unterschrift in doppelter Ausführung vorzulegen.

Die im Rahmen der CE-Kennzeichnungsvorschriften für jedes Produkt vom jeweiligen Hersteller mit zu liefernden Unterlagen sind spätestens zur Abnahme zwingend dem Auftraggeber oder der Bauleitung zu übergeben. Des Weiteren sind für alle eingebauten Materialien und Bauteile die entsprechenden Produktinformationsblätter sowie die Fachunternehmererklärungen in 2-facher geordneter Form in Papier unaufgefordert zu übergeben. Zusätzlich ist die Dokumentationsunterlagen digital einzureichen und eigenständig auf den bauseits gestellten Projektserver zwecks Dokumentation hochzuladen.
Fehlen diese Unterlagen und Nachweise, ist dies ein wesentlicher Mangel gemäß § 12 Nr. 3 VOB/ B.

Zu den vorgenannten Unterlagen der Dokumentation gehören u.a.:
- Allgemeine bauaufsichtliche Zulassungen und Prüfzeugnisse
- Bauartzulassungen
- Prüf- und Wartungsbücher
- Inbetriebnahme- und Einweisungsprotokolle
- Pflege- und Reinigungsanweisungen
- Bedienungsanleitungen
- Werksplanungen/ Revisionszeichnungen (PDF und DWG) / Listen

Das Zusammenstellen der Dokumentaionsunterlagen ist in der folgenden Leistungsbeschreibung enthalten.

Der Bieter bestätigt mit der Abgabe seines Angebotes ausdrücklich, dass er über die entsprechenden Kapazitäten verfügt, um die Leistungen in den vorgesehenen Abschnitten und Zeiträumen im üblichen Taktverfahren mit Vor- und Nachgewerken gem. Rahmenterminplan auszuführen und das er auf Änderungen und Anpassungen vor und während der Bauzeit flexibel reagieren kann. Eine Abstimmung mit anderen Gewerken und Firmen ist erforderlich.

Die technische Klärung hat sofort nach Auftragserteilung zu erfolgen.
Alle einzubauenden Materialien und Bauteile sind vor dem Einbau zu bemustern. Der Einbau erfolgt erst nach Zustimmung durch den Auftraggeber. Bemusterungstermine sind mindestens vier Wochen vorher anzukündigen.

Zusätzliche Arbeiten jeder Art finden bei der Endabrechnung nur dann Anerkennung, wenn diese vor Ausführung schriftlich angemeldet, schriftlich vereinbart und von der Bauherrschaft bestätigt sind.

Der Bieter hat die Texte gründlich gelesen und akzeptiert diese Grundlage zur voll funktionsfähigen  Erstellung der Gesamtleistung. Sollte dies nicht der Fall sein, sind Ergänzungen in einem separaten Schreiben beizulegen bzw. anzubieten.

Bei Unstimmigkeiten auf der Baustelle hinsichtlich der örtlichen Situation und der geplanten Ausführung ist umgehend der zuständige Bauleiter zu informieren.

Der AN hat direkt nach Auftragserteilung, spätestens binnen 1 Kalenderwoche, eine Gefährdungsbeurteilung zu erbringen und diese dem Bauherren unaufgefordert in schriftlicher Form zur Verfügung zu stellen.

Auf dem gesamten Baugelände gilt absolutes Rauchverbot.

Die komplette Projektabwicklung erfolgt über eine Online Projektplattform. Diese betrifft auch die Planverteilung. Die Pläne sind vom AN eigenverantwortlich im aktuellen Zustand von der Projektplattform herunterzuladen und ggfs. zu vervielfältigen.

Ein Planversand  durch den Planer in Papierform wird aus Nachhaltigkeitsgründen nicht erfolgen.

Ende der Allgemeinen Vorbemerkungen.

*Hinweis: 2. Projektspezifische Vorbemerkungen*
2. Projektspezifische Vorbemerkungen

Bei den nachfolgend aufgeführten Leistungen handelt es sich um die Leistungen für den Ersatzneu des Olympiabades in Ennigerloh.

2.1 Beschreibung der örtlichen Verhältnisse

Das Grundstück liegt am südwestlichen Standrand in unmittelbarer Nachbarschaft zum Sportpark Stavernbusch.

Direkt neben dem Baufeld befindet sich das Naturbad (Freibad) mit den entsprechenden Nebengebäuden. Das Freibad wird während der Bauausführung weiter betrieben. Die in der Nähe befindlichen Sportanlagen werden ebenfalls während der Ausführung genutzt.

Baufeld und Baustellenzuwegung:

Die einzige Zufahrtsstraße zur Baustelle führt durch ein angrenzendes Wohngebiet. In der Nähe des Baufeldes sowie im Bereich der Baustelleneinrichtungsfläche sind schützenswerte Bäume vorhanden.

Die Oberkante des Eingangsniveaus (±0,00) liegt bei +94,80 m NHN.

Werden öffentliche Flächen über das vorgesehene Maß (zeitlich und räumlich) auf Veranlassung des Auftragnehmers in Anspruch genommen, hat dieser die entsprechende Abstimmung mit den Behörden vorzunehmen (z. B. Gewichtsbeschränkungen, Sondernutzungserlaubnis nach StVO etc.) und die erhöhten Gebühren zu tragen.

Alle Verkehrswege, Zufahrten, Zugänge und Fußwege sind freizuhalten, so dass deren Nutzung ohne Gefährdung und wesentliche Einschränkungen für die Nutzer sowie des öffentlichen Verkehrs der umliegenden Straßen möglich ist. Die Zufahrt ist während der gesamten Bauzeit freizuhalten.

Baustelleneinrichtung:

Wir verweisen hier auf den beigefügten Baustelleneinrichtungsplan.

Für die Baumaßnahme wird kein Kran bauseits gestellt. Wenn nicht anders beschrieben sind notwendige Hebefahrzeuge durch den AN entsprechend seiner Leistung selbst zu beschaffen und mit einzukalkulieren.

Kampfmittel:

Gemäß der Luftbildauswertung des Kampfmittelbeseitigungsdienstes Westfalen-Lippe liegt keine erkennbare Belastung des Baugrundstückes vor.

Ist bei der Durchführung der Bauvorhaben der Erdaushub außergewöhnlich verfärbt oder werden verdächtige Gegenstände beobachtet,
sind die Arbeiten sofort einzustellen und es ist unverzüglich der Kampfmittelbeseitigungsdienst Westfalen-Lippe durch die örtliche Ordnungsbehörde oder Polizei zu verständigen.

2.2 Beschreibung des Projekts

Die Haupterschließung der Anlage erfolgt von Norden über die Jahnstraße. Die Straße läuft parallel zum Gebäude, so dass der Eingang schon direkt von der Straße aus wahrgenommen wird. Vor dem Eingangsbereich befindet sich der zentrale Erschließungsplatz für das Naturfreibad sowie für das Hallenbad. Von hier aus gelangen Besucher zu den jeweiligen Eingängen von Naturfreibad und Hallenbad.  Der Platz bietet durch die Anordnung von Bäumen und Bänken eine hohe Aufenthaltsqualität. Die Ausrichtung des Platzes dient gleichzeitig der Orientierung zu den jeweiligen Eingangsbereichen. Die Erschließung mit PKW sowie die Anlieferung erfolgt über die Jahnstraße.

Der kompakte Baukörper erscheint in Teilen, bedingt durch seine erforderliche Raumhöhe im Bereich der Sprunganlage, als zweigeschossiger Baukörper. Durch die klare Definition des Erdgeschosses und dem gezielten Materialwechsel zum Obergeschoss wirkt das Gebäude weniger massiv. Durch den Einsatz vom großflächig zu öffnenden Fassaden in Richtung Freibad und die Verwendung von natürlichen Materialien gewinnt der Baukörper an Leichtigkeit und fügt sich hervorragend in die stark von der Natur geprägte Umgebung ein. Die von Norden nach Süden ausgerichtete Schwimmhalle wird mit einem leicht geneigten Satteldach versehen, so dass sich für die begrünte Dachfläche eine Photovoltaikanlage in ostwestlicher Ausrichtung anbietet. Über den Nebenräumen wird der durch die Dachform entstandene Raum für die Aufstellung der erforderlichen Lüftungsgeräte genutzt. Durch die unterschiedlichen Traufkanten nimmt der Baukörper Bezug zur vorhandenen Bebauung.

Da der Schwerpunkt in der atmosphärischen Gestaltung der Innenräume liegen wird, sollen für die Außenfassaden überwiegend natürlich wirkende, zurückhaltende Materialien und Farben eingesetzt werden. Dies dient zusätzlich der Rücksichtnahme und Reaktion auf die landschaftliche Umgebung. Durch die großzügigen Verglasungen (Süden und Osten) und die Belichtung durch Dachfenster wird gewährleistet, dass der Badegast das Innere der Halle als Außenraum erleben kann. So wird ein fließender Übergang zwischen Innen und Außen erzeugt.

Der Ersatzneubau beinhaltet die folgenden Funktionsbereiche:

- Schwimmbecken mit vier 25 Meter-Bahnen und einer 3-Meter-Sprunggrube
- Kursbecken mit Hubboden
- Kinderbecken mit Rutsche
- Dampfbad
- Eingangsbereich / Foyer
- Umkleide- und Duschbereich
- Personalbereich und Nebenräume
- Küchenbereich / Kiosk
- Untergeschoß als Technikebene

Ende der projektspezifischen Vorbemerkungen

*Hinweis: 3. Anlagen zum Leistungsverzeichnis*
3. Anlagen zum Leistungsverzeichnis

Folgende Anlagen liegen dem Leistungsverzeichnis als Kalkulationshilfe bzw. zur Übersicht bei:

374.01-ENT-020- Dachaufsicht.pdf
374.01-ENT-021- Erdgeschoss.pdf
374.01-ENT-022- Obergeschoss.pdf
374.01-ENT-023- Untergeschoss.pdf
374.01-ENT-024- Schnitt A-A und B-B.pdf
374.01-ENT-025- Schnitt C-C und D-D.pdf
374.01-ENT-026- Ansicht Nord und Süd.pdf
374.01-ENT-027- Ansicht Ost und West.pdf
374.01-ENT-028- Beckendetails SB (1).pdf
374.01-ENT-029- Beckendetails SB (2).pdf
374.01-ENT-030- Beckendetails SB.pdf
374.01-ENT-031- Beckendetails KB.pdf
374.01-ENT-032- Beckendetails LSB.pdf

*Hinweis: 4. Ausführungsfristen*
4. Ausführungsfristen

voraussichtlicher Terminablauf:
gem. VHB-Blatt 214

*Hinweis: ZTV Metallbauarbeiten*
METALLBAUARBEITEN  DIN 18360

1. Maßgebend  für die Ausführung, das Aufmaß und die Abrechnung der
 folgend beschriebenen Leistungen ist die DIN 18 360 mit den genannten
 Normen und Hinweisen sowie
 - DIN 18 335 Stahlbauarbeiten
 weiterhin:
 - Landesbauordnung
 - Aufzugsverordnung
 - VDE- sowie DIN-Normen für Materialien, Konstruktion und Geräte
 - UVV und die Vorschriften der Berufsgenossenschaften

2. Bautechnische Unterlagen
 Mit dem Herstellen von Stahlbauteilen darf erst begonnen werden, wenn
 die bautechnischen Unterlagen, nach denen Stahlbauteile zu fertigen
 sind, soweit erforderlich in geprüfter Form vorliegen.
 Die statischen Nachweise für alle in diesem LV beschriebenen
 Konstruktionen sind vom AN vorzulegen.
 Werden beim Herstellen Änderungen gegenüber den bautechnischen
 Unterlagen nötig, so sind diese zu berücksichtigen.

3. Transport- und Lagerkosten
 Kosten für Transport und Lagerung sind in die EP einzukalkulieren und  werden nicht gesondert vergütet.

4. Feuerverzinkung
 Sämtliche Stahlteile sind (wenn in den Positionen nicht anders  beschrieben) mit Feuerverzinkung gem DIN EN ISO 1461auszuführen.
 Hierbei sind Schnitt- oder Bohrstellen vor Ort unbedingt zu vermeiden.  Falls es dennoch zu nachträglichen Schnitten oder Bohrungen  kommen sollte, sind diese fachgerecht nachzuverzinken. Bei  Befestigungen mittels Schrauben, Bolzen u.ä. sind die Stahlteile vor  der Verzinkung vorzubohren.

5. Sämtliche Verbindungsmittel sind in nichtrostendem Edelstahl  auszuführen (Werkstoff 1.4539 V4a). Es sind ausschließlich Hutmuttern  zu verwenden.

6. Edelstahlarbeiten
 Alle Edelstahlteile sind bei Kontakt mit Badewasser aus Werkstoff  1.4539 (V4a) und im restl. Bereich aus Werkstoff 1.4571 (außer  tragende Teile) nach DIN 17440 mit der Oberfläche feingeschliffen
 (K 400) herzustellen.
 Die Schweißnähte sind im WIG-Schweißverfahren herzustellen und der  Rohroberfläche anzupassen.
 Notwendige Rohrstöße sind sauber im vorgenannten Schweißverfahren zu  schweißen und rohrbündig zu verschleifen mit K 800. Alle Schweißnähte  sind nach dem Schweißen zu beizen und zu passivieren (auch  Rohrinnenseiten).
 Rohrbiegungen sind im Kaltbiegeverfahren herzustellen.

 Sämtliche Edelstahlkonstruktionen müssen der Bäder-DIN entsprechen und  sind nach den GUV Richtlinien herzustellen.

7. Bohrungen im Fliesen- bzw. Betonbereich sind mit der  Diamant-Kernbohrmaschine auszuführen. Als Vergußmaterial darf nur  2-Komponenten Kunstharz verwendet werden, keinesfalls Schnellbinder.  Vorher sind die Bohrlöcher gemäß Vorgaben Kunstharzhersteller  vorzubereiten (Reinigen, Primern o.ä.), um einen wasserdichten Einbau  zu garantieren.
 Sofern in den Positionen nicht anders erwähnt, ist der Einbau der  Hülsen mit einzukalkulieren.

8. Die Anzahl der Wandbefestigungen bei Handläufen und Pfosten bei  Geländern ist entsprechend den Längen vom AN zu wählen und mit  einzukalkulieren.

9. Dimensionierung und Bemessung
 Bemessungen sämtlicher Bauteile und Befestigungen gemäß statischer  Berechnung und Montageplanung des AN.

### Titel 01 Edelstahl Handläufe, Geländer, Leitern

*Hinweis: Lehrschwimmbecken*

**01.1 Geländer für Beckenleiter Lehrschwimmnecken**
Beckenleiter-Handlauf
nach DIN-EN 13451-2, für Leiternischen,
aus 40x2 mm Edelstahlrundrohr (Werkstoff 1.4539 V4a).
Holme:
nach Vorschrift ungleich hoch,
inkl. Abdeckrosetten und Traversenrohr als Stabilisierung
bei Befestigung mit erhöhtem Abstand vom Beckenrand.
Material:
Edelstahl V4A (1.4539) K400 geschliffen.

Befestigung:
Verguss mit Epoxydharz im Beckenumgang mittels Kernbohrung. (in Position einzukakulieren)

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
Siehe Anlage "A15-004-5f02- Beckendetails LSB.pdf"
Menge: 2,000 Stk

*Hinweis: Sportbecken*

**01.2 Geländer für Beckenleiter Sportbecken**
Beckenleiter-Handlauf
nach DIN-EN 13451-2, für Leiternischen,
aus 40x2 mm Edelstahlrundrohr (Werkstoff 1.4539 V4a).
Holme:
nach Vorschrift ungleich hoch,
inkl. Abdeckrosetten und Traversenrohr als Stabilisierung
bei Befestigung mit erhöhtem Abstand vom Beckenrand.
Material:
Edelstahl V4A (1.4539) K400 geschliffen

Befestigung:
Verguss mit Epoxydharz im Beckenumgang mittels Kernbohrung. (in Position einzukakulieren)

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
Siehe Anlage: A15-003-5f01- Beckendetails SB.pdf
Menge: 3,000 Stk

**01.3 Geländer Sportbecken**
Geländer Sportbecken aus Edelstahl (Werkstoff 1.4539 V4a) gemäß Vorbemerkungen, bestehend aus

1x Geländer/Handlauf Treppenabgang (Beckenaußenseite)

Material:  Pfosten, Handlauf und Knierohr aus
Rundrohr, 42.4 x 2 mm, Handlauf 9,00 m in unterschiedlichen Radien und Richtungen gebogen. Handlauf und Pfosten insg. 7mal in StB-Decke/ wand befestigt. 2x  innerhalb des Beckens befestigt.

Anschluss Pfosten/Geländer und Knierohr/Pfosten im Bereich der Ecken und dem hinuntergeführtem Handlauf direkt ineinander übergehend.
Sämtliche Stöße auf Gehrung verschweißt.
Länge des Geländers  ca. 7.000 mm,
Länge Handlauf insg. inkl. einmalige Pfostenausbildung am Ende  sowie der Führung ins Becken:  ca. 9.000 mm, Handlauf m. 5 Richtungswechsel
Knierohr im Bereich außerhalb des Beckens (ca. 4,10 m)
Montage:  Handlauf und Mittelpfosten mittels Kernbohrung/Gießharz,
Untergrund: Stahlbeton mit Fliesen bekleidet,
Abschluß:  jeweils mit Rosetten,
Oberfläche: fein geschliffen, K 400

1x Geländer/ Handlauf Treppenabgang (Beckeninnenseite)

Handlauf dient auch als Pfosten (gebogen).
Rundrohr, 42.4 x 2 mm, Handlauf an einem Geländerende
gebogen und in StB-Decke bzw. von oben auf Beckenwand  befestigt.

Länge Handlauf insg. inkl.  Pfostenausbildung an den Enden :  ca. 3.900 mm. inkl. 2 Richtungswechsel

Montage:  Handlauf mittels Kernbohrung/Gießharz,
Untergrund: Stahlbeton mit Fliesen bekleidet,
Abschluß:  jeweils mit Rosetten,
Oberfläche: fein geschliffen, K 400

Beckenansicht Aussengelände

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
Anischt Beckengeländer

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Draufsicht Übersicht

Siehe Anlage A15-001-5f00- Beckendetails SB.pdf
Menge: 1,000 Stk

**01.4 Schild "Schwimmerbecken" samt Kette liefern und montieren.**
Schild "Schwimmerbecken" an vorgenanntes Geländer montieren.
 inkl. aller erforderlichen Arbeiten für die Befestigung.

Mit "Schwimmerbecke”-Aufkleber

Größe: 800 x 150 mm
Material: Edelstahl V4A (1.4571)
Menge: 2,000 Stk

*Hinweis*

*Hinweis: Kinderbecken*

**01.5 Geländer Kinderbecken (beidseitig)**
gebogenes Geländer Kinderbecken aus Edelstahl (Werkstoff 1.4539 V4a) gemäß Vorbemerkungen, bestehend aus

1x Geländer/Handlauf/Absturzsicherung Treppe bei Rustche Kinderbecken

Material:  Pfosten, Handlauf  aus
Rundrohr, 42.4 x 2 mm, Handlauf ca. 3,80 m in unterschiedlichen Radien und Richtungen gebogen. Pfosten insg. 2mal in StB-Beckenwand /Laibung Aufstieg Rutsche befestigt.

Anschluss Pfosten/Geländer im Bereich der Ecken und dem hinuntergeführtem Handlauf direkt ineinander übergehend.
Sämtliche Stöße auf Gehrung verschweißt.
Länge des Geländers/Handlauf mit Pfosten  ca. 3.800 mm,
 inkl. 2x  Pfostenausbildung am Ende  s, Handlauf m. ´2 Richtungswechsel
Ausführung in gebogener Form mit  R= 2,625 m
Montage:  Handlauf/Pfosten mittels Kernbohrung/Gießharz,
Untergrund: Stahlbeton mit Fliesen bekleidet,
Abschluß:  jeweils mit Rosetten,
Oberfläche: fein geschliffen, K 400

1x Geländer/Handlauf/Absturzsicherung Treppe bei Rustche Kinderbecken

Material:  Pfosten, Handlauf  aus
Rundrohr, 42.4 x 2 mm, Handlauf ca. 2,975 m in unterschiedlichen Radien und Richtungen gebogen. Pfosten insg. 2 mal in StB-Beckenwand /Laibung Aufstieg Rutsche befestigt.

Anschluss Pfosten/Geländer im Bereich der Ecken und dem hinuntergeführtem Handlauf direkt ineinander übergehend.
Sämtliche Stöße auf Gehrung verschweißt.
Länge des Geländers/Handlauf mit Pfosten  ca. 2,975 m,
 inkl. 2x Pfostenausbildung am Ende  s, Handlauf m. ´2 Richtungswechsel
Ausführung in gebogener Form mit  R=1,73 m
Montage:  Handlauf/Pfosten mittels Kernbohrung/Gießharz,
Untergrund: Stahlbeton mit Fliesen bekleidet,
Abschluß:  jeweils mit Rosetten,
Oberfläche: fein geschliffen, K 400

Grundriss
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
Anischt Beckengeländer

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
Siehe Anlage A15-005-5f06- Beckendetails KB.pdf
Menge: 1,000 Stk

*Hinweis*

### Titel 02 Edelstahl Schwimmbadausstattung

*Hinweis: Sportbecken*

**02.1 Sprungturmanlage, 3m**
Sprungturmanlage, 3m
gem. DIN EN 13451-10,

5,10 m lang x 1,50 m breit,mit einer stabilen
Rundsäule aus Rohr Ø 323,9 x 10 mm,

Material: Edelstahl V4A-1.4571
Oberfläche: elektropoliert

Befestigung mittels Flanschplatte zum Aufschrauben auf bauseitigem Stahlbetondecke.

Die Turmbrücke ist aus Rechteckrohr 120 x 60 x 3 mm
mit den erforderlichen Zwischenstreben und Knotenblechen. Die Turmbrücke ist mit einem GFK-Belag mit rutschfester Besandung versehen,
Rutschklasse C,
Farbton schwarz
Das Geländer ist mit senkrechten Füllstäben Ø 12 mm,
im lichten Abstand ≤ 110 mm.
Handlauf und Knöchelrohr Ø 40 x 2 mm, Pfosten aus Rundrohr Ø 60,3 x 3,6 mm.
Die Aufstiegsleiter ist seitlich angeordnet, mit rutschfest gelochten Stufen 520 x 70 mm.

Material Geländer und Aufstiegsleiter:
Edelstahl V4A-1.4571, elektropoliert

Liefern und montieren,
Inkl. aller erforderlichen Verbindungen sowohl geschraubt als auch geschweißt und Nebenleistungen in fix und fertiger Arbeit.

angebotenes Fabrikat: '.........'
  (Bietereintrag)
Menge: 1,000 Stk

**02.2 Sprungturmanlage, 1m**
Sprungturmanlage

wie Position Vorposition, jedoch:

Höhe 1m

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Menge: 1,000 Stk

**02.3 Walzenverstellvorrichtungen**
Walzenverstellvorrichtungen

gem. DIN EN 13451-10

aus Edelstahl, bestehend aus einer
Gummirolle mit verschleißfreien Polyamidritzeln verschraubt, welche in Polyamidzahnstangen verstellbar gelagert sind.
Die Feststellbremse kann nur noch durch eine angewiesene Person mit einem Spezialschlüssel durch ein Kunststoffhandrad betätigt werden.

Liefern und montieren,
Inkl. aller erforderlichen Verbindungen sowohl geschraubt als auch geschweißt und Nebenleistungen in fix und fertiger Arbeit.

angebotenes Fabrikat: '.........'
  (Bietereintrag)
Menge: 1,000 Stk

**02.4 Sprungbrettendlager**
Sprungbrettendlager

aus Edelstahl,
gem. DIN EN 13451-10

bestehend aus zwei Basisplatten, 160 x 100 mm, den angeschweißten Konsolen zur Aufnahme der Rohrhülsen, welche mit Kunststoffbuchsen versehen sind,
der eingespannten beweglichen Welle mit Lagerbügel aus Flachmaterial, 50 x 12 mm,
mit den entsprechenden Bohrungen zur Aufnahme des Sprungbrettes versehen.

Liefern und montieren,
Inkl. aller erforderlichen Verbindungen sowohl geschraubt als auch geschweißt und Nebenleistungen in fix und fertiger Arbeit.

angebotenes Fabrikat:

'.........'
Bietereintrag)
Menge: 1,000 Stk

**02.5 Geräuschdämpfer**
Geräuschdämpfer

bestehend aus:
Dämpfer
Dämpferblock
Gegenplatte

Liefern und montieren,
Inkl. aller erforderlichen Verbindungen sowohl geschraubt als auch geschweißt und Nebenleistungen in fix und fertiger Arbeit.

angebotenes Fabrikat:

'.........'
(Bietereintrag)
Menge: 1,000 Stk

**02.6 Glasfibersprungbrett**
Glasfibersprungbrett

gem. DIN EN 13451-10

Länge: 4,80 m
Breite: 0,50 m

Hochklappbar

Farbton nach RAL und Wahl des Auftraggebers

Liefern und montieren,
Inkl. aller erforderlichen Verbindungen sowohl geschraubt als auch geschweißt und Nebenleistungen in fix und fertiger Arbeit.

angebotenes Fabrikat:

'.........'

(Bietereintrag)
Menge: 1,000 Stk

**02.7 Schild "GESPERRT" samt Kette liefern und montieren.**
Schild "GESPERRT" samt Kette für die 1m Sprungbrettanlage liefern.

Mit "GESPERRT”-Aufkleber und Edelstahlketten mit Schäkel und Karabinerhaken zum Einhängen in am Sprungturm angeschweißte Ösen.

Größe: 500 x 170 mm
Material: Edelstahl V4A (1.4571)

Orientierungsfabrikat der Planung:
Roigk "R771156"
angebotenes Fabrikat:

'.........'
(Bietereintrag)

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Menge: 2,000 Stk

**02.8 Startsockelsäule gemäß DIN EN 13451-4**
Startsockel gemäß FINA-Regeln Auf einer schräg stehenden Rechtecksäule, Absprungfläche (min. 500 x 500 mm) in Kastenform mit ca. 17 cm hoher Seitenverblendung vorne ausgeklinkt (um eine optimale Starthilfe zum 3-seitigen Eingriff zu ermöglichen) und Zwischenstufe (min. 300 x 300 mm), ohne sichtbare Verschraubung auf den rutschfesten Trittflächen (Rutschklasse C nach DIN 51097), (an der Absprungplatte nach vorne unten weitergeführt), durchlaufend nummeriert, Absprungfläche um 10 Grad nach vorne geneigt, Unterseite der Stufen mit Spezialbeschichtung versehen, Neigung und Länge der Standsäule variabel dem Beckenkopf angepasst. Die Erfüllung der Sicherheitsanforderungen und der Konformität zur Norm DIN EN 13451-4 2013 und FINA-Regularien ist durch ein Zertifikat zu belegen. Material: Edelstahl V4A (1.4571) K400 geschliffen und elektropoliert und glasfaserverstärktem Kunststoff (GfK) Farbe: nach Wahl des AG

Orientierungsfabrikat der Planung:
Fabrikat: Roigk R1680W

oder gleichwertig

angebot. Fabrikat

'.........'
  Bietereintrag

Ausschnitt:
Menge: 3,000 Stk

**02.9 Startsockelsäule gemäß DIN EN 13451-4 inkl. Geländer / barrierearm**
Startsockel in Anlehnung an die vorherige Position,

jedoch, mit einer zusätzlichen seitlich angeordneten 2. Stufe sowie eines seitlichen Geländers, um barrierearmes Aufsteigen zu gewährleisten

angebot. Fabrikat

'.........'
  Bietereintrag

Position gemäß ZTV Metallbauarbeiten und Montageplanung AN herstellen, liefern und montieren am Beckenrand Sportbecken inkl. aller Befestigungs-, Transport- und Hilfsmittel.
Menge: 1,000 Stk

**02.10 Bodendurchführung mit Führungsrolle**
Bodendurchführung für Schwimmbahnleine, aus 3 mm
starkem Rundrohr, mit wasserdichtem Deckel, Arretierungsring und Haken für Leine, mit herausklappbarer Führungsrolle, Deckel nur mit Spezialschlüssel zu öffnen.
- Untergrund 250 mm StB-Decke, ca. 130 mm Estrich,  ca. 20 mm Fliesenbelag
- Befestigung gemäß statischer Berechnung AN in  wasserdichter Ausführung (z.B. Verguss mit Epoxydharz)  gemäß Herstellerangaben
- Rohrgröße D ca. 250 mm, Länge 400 mm
- Material Edelstahl V4A (1.4571), K400 geschliffen

angebot. Fabrikat

'.........'
  Bietereintrag

inkl. Edelstahlflansch

Deckel mit rutschfester Platte (Rutschklasse C) aus GFK- in Farbe nach Wahl des AN

Position gemäß ZTV Metallbauarbeiten und Montageplanung AN herstellen, liefern und montieren inkl. aller Befestigungs-, Transport- und Hilfsmittel sowie  Vergussmassen.
Kernbohrung/ bauseits
Menge: 3,000 Stk

**02.11 Auffangbehälter für Schwimmbahnleinen**
Auffangbehälter für Schwimmleinen aus GfK, konisch rund, zum sauberen Einlegen der Schwimmleinen, inkl. Abhängeseilen, Befestigungsmaterial und Bodenablaufstutzen (Kein seitlicher Ablauf sondern ein Ablauf im Boden)

- Ausführung für 25m Leine
- Montage unter Bodendurchführung der Vorposition auf  der Unterseite Kellerdecke (250 mm StB) nach  Herstellervorgaben
- Abmessungen D ca. 1.000 mm, Höhe ca. 800 mm

Orientierungsfabrikat der Planung:
Roigk R 1611/25 o. glw.

angeb. Fabr.:

'.........'
  Bietereintrag

Position gemäß ZTV Metallbauarbeiten und Montageplanung AN herstellen, liefern und montieren inkl. aller Befestigungs-, Transport- und Hilfsmittel.
Menge: 3,000 Stk

**02.12 Bodenhülse für Leinenhalter/ Anschlagplatten/ Startsockel**
Herstellen liefern und montieren von Bodenhülsen für einfachen Leinenhalter der Folgeposition im Beckenumgangsbereich sowie für Haltestange von Rückenschwimmleinen (Wasserbelasterer Beckenbereich / WU-Beton ohne Abdichtung) inkl. notwendiger Kernbohrung und Epoxiverguss.

Material: Edelstahl V4A (1.4571) K400 geschliffen
Menge: 6,000 Stk

**02.13 Bodenhülse inkl. Dichtflansch für Leinenhalter/ Anschlagplatten hinter der Rinne**
Herstellen liefern und montieren von Bodenhülsen inkl. Dichtflansch für mobile Startblöcke und Anschlagplatten der Folgeposition im Beckenumgangsbereich (Wasserbelasterer, abgedichteter Bereich) inkl. notwendiger Kernbohrung und Epoxiverguss.

Material: Edelstahl V4A (1.4571) K400 geschliffen

Inkl. abschleifen des Aufbetons um die Stärke des jeweiligen Dichtflansches, so dass die spätere bauseitige Abdichtung ohne Höhenversprung auf den Dichtflansch angedichtet werden kann.
(Dichtflansch umlaufend mind. 50mm; insofern der Dichtflansch Löcher für eine Verschraubung besitzt, so sind die Verschraubungen mit Senkkopf auszuführen und der Dichtflansch muss ab Außenkante der Verschraubung noch 50mm aufweisen)
Menge: 20,000 Stk

**02.14 Deckel für Bodenhülsen**
Deckel für Bodenhülsen der vorherigen Position aus Edelstahl, 1.4571
Menge: 20,000 Stk

**02.15 Anschlagplatten**
nach DIN EN 13451-6, aus Edelstahl V4A, mit Langlöcher zur verbesserten Durchströmung, Oberfläche elektropoliert, geeignet für die Aufnahme von ZeitmessmattenBreite 250 cm (somit durchgehend), Höhe 35 cm (30 cm über Wasserspiegel),

einschließlich 2 Stück Steckhülsen, stabil befestigt in der Überlaufrinne.
Menge: 8,000 Stk

**02.16 Leinenhalter herausnehmbar, mit Öse zum Einhängen**
Leinenhalter herausnehmbar, mit Öse zum Einhängen der Schwimmbahnleinen, liefern und montieren

Material: Edelstahl V4A (1.4571) K400 geschliffen
Passend zu der Bodenhülse der Vorposition
Länge: 200mm
Menge: 6,000 Stk

**02.17 Schwimmbahn-Trennleinen 25 m**
bestehend aus Edelstahlseil, 4 mm
Durchmesser, mit durchgehend aufgeschobenen, verzahnten Polypropylen-Elementen hoher Widerstandsfähigkeit,
Farbe rot/weiß nach FINA, verletzungssicher und innenliegenden
Schwimmkörpern, die die Leine 50 % über Wasserspiegel halten, zwei Edelstahlbefestigungsspannhaken, Seilklemme verletzungssicher in einer Schwimmkugel eingeschlossen.
Länge 25m

Angebotenes Fabrikat:

'.........'
  Bietereintrag

Position gemäß ZTV Metallbauarbeiten und Montageplanung AN herstellen, liefern und montieren, inkl. aller Befestigungs-, Transport- und Hilfsmittel.
Menge: 3,000 Stk

**02.18 Rückenschwimmersichtanlage**
Rückenschwimmersichtanlage Bestehend aus 2 Edelstahlstützen (1,85 m über dem Beckenumgang) und einer rot-weißen Fähnchenleine über das gesamte Becken Breite 10m) reichend. (Bodenhülsen siehe separate Position) Material: Edelstahl V4A (1.4571) K400 geschliffen
Orientierungsfabrikat der Planung:
 Roigk R771184
oder gleichwertiger Art

'.........'
  Bietereintrag

Liefern, probemontieren im Beisein des BH, demontieren und in einem geeigneten Karton dem BH übergeben.
Menge: 2,000 Stk

**02.19 Fehlstartanlage**
Fehlstartanlage Bestehend aus 2 Edelstahlstützen (1,35 m über dem Beckenumgang) und einer rot-weißen Fähnchenleine über das gesamte Becken (Breite 10m) reichend mit spezieller Ausklinkvorrichtung, welche die Fähnchen beim Ziehen des Stiftes auf das Wasser fallen lässt. (Bodenhülsen siehe separate Position) Material: Edelstahl V4A (1.4571) K400 geschliffen
Orientierungsfabrikat der Planung:
Roigk Fehlstartanlage R771185
oder gleichwertiger Art

'.........'
  Bietereintrag

Liefern, probemontieren im Beisein des BH, demontieren und in einem geeigneten Karton dem BH übergeben.
Menge: 1,000 Stk

**02.20 Rettungsstange / L = 5,3m inkl. Rettungsstangenhalter**
Liefern und montieren einer Rettungsstange inkl. Halterung

Länge ca: 5,30m
Material: Aluminium; Rettungsbügel aus Aluminium Vollmaterial

Rettungsstange + Halterung

Orientierungsfabrikat der Planung:
Hersteller: Roigk
Produkt: R771020-6

oder gleichwertig

angebot. Fabrikat

'.........'
  Bietereintrag

alles komplett liefern und montieren.

Hinweis:
Generell gilt hier vor Bestellung die Lage vor Ort mit dem BH und der Panung abzustimmen und erst dann die Bestellung auszulösen.
Menge: 1,000 Stk

**02.21 Edelstahlgriffe für Schwallwasserbehälter V4A**
Edelstahlgriffe für Schwallwasserbehälter (Werkstoff 1.4539 V4a)

Einbauort im Bereich der Ausstiegsöffnung der Schwallwasserbehälter liefern und montieren, inkl. aller Verbindungs-, Befestigungs und Dichtungsmittel
Menge: 3,000 Stk

### Titel 03 GFK-Bogenrutsche

*Hinweis: Lehrschwimmbecken*

**03.1 GfK Kompaktbogenrutsche**
GfK Kompaktbogenrutsche h=1,3m (Plattformhöhe) Wasserrutschbahn, schwungvoll nach rechts ca. 30 Grad abgebogen, mit tiefer Rutschmulde und Aufstieg mit Edelstahlgeländer. Inkl. vandalismussicherem einlaminiertem Edelstahlrohr für den Wasseranschluss und Abdeckkappe. Die Edelstahlhandläufe haben am Rutschstart eine Querstange. Die Fußpunkte der Rutsche werden im normalen Maß an die Erfordernisse des Rinnenkopfes angepasst. Farbe: grün
Grundfläche: ca. 3.800 x 1.700 mm
Plattformhöhe: ca. 1.300 mm
Gesamthöhe: ca. 2.300 mm
Wasseranschluss: 1/2" im Fuß der Leiter Wassermenge: ca. 3 l/min Material: Glasfaserverstärkter Kunststoff (GfK), Edelstahl V4A (1.4571) K400 geschliffen
Klassifizierung nach DIN EN 1069: Typ 2.1
Farbe: Grün

Orientierungsfabrikat der Planung:
ROIGK Bogenrutsche Kompakt R202002-10
oder gleichwertig

Agebotenes Fabrikat:

'.........'
Bietereintrag

Beispielbild (Farbe entspricht nicht Ausführung):
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Menge: 1,000 St

### Titel 04 Sonstiges

**04.1 Baustelleneinrichtung**
An- und Abtransport sowie Auf- und Abbau der Baustelleneinrichtung für die gesamte im LV näher beschriebene Baumaßnahme, mit allen zur Durchführung der Arbeiten erforderlichen Maschinen und Geräten, Personalunterkünften gemäß Arbeitsstättenverordnung sowie den notwendigen Baustoff- und Werkzeugdepots, Materialaufzügen, Herstellung der Versorgungsanschlüsse für Bauwasser und Baustrom an bauseits vorhandene Einrichtungen für die Dauer der Bauzeit sowie An- und Abreise des Personals.

Einschließlich:
-  Führen des Bautagebuchs,
-  Übernahme der Verantwortung gem. LBau,
-  Übernahme von ggf. erf. Prüfgebühren o.ä. aus den  Positionen, wenn erforderlich,
-  Wiederherstellen des ursprünglichen Zustands von
 benutzten Einrichtungen, wie Straßen, Gehwegen,
 Abstellflächen auf Grundstücken etc.
- Alle sonstigen Kosten, die der AN zur ordnungsgemäßen  Durchführung der Bauaufgabe zu erbringen hat.

Sämtlicher Bauschutt ist vom AN nach den geltenden Vorschriften zu entsorgen. Das Vorhalten entsprechender Mulden und der Abtransport ist mit einzukalkulieren.
Die geputzten Flächen sind durch Spannen von rot-weißen Kunststoffbändern vor unbefugtem Betreten und Befahren abzugrenzen. An den Sperrbändern sind Warnhinweise mit dem Datum der frühestmöglichen mechanischen Belastbarkeit anzubringen. Diese Kosten sind mit einzukalkulieren.
Menge: 1,000 Psch

**04.2 Werkplanung / Zeichnungen**
Auf Grundlage der Architekten-Planung sind vom AN ent- sprechende Werk- und Detailzeichnungen sowie Verlege- pläne etc. 2-fach in Papierform sowie digital als DWG-Datei anzufertigen und dem Architekten bzw. Prüfstatiker rechtzeitig vor Fertigung und Ausführung zur Freigabe zu übergeben.
Beibringen von Güte- und sonstiger Nachweise sowie sämtl. Kosten zur technischen Bearbeitung sind in dieser Position einzurechnen und damit abgegolten.
Menge: 1,000 Psch

*Hinweis: Stundenlohnarbeiten*
Stundenlohnarbeiten dürfen nur auf besondere Anweisung
der Bauleitung ausgeführt werden. Nachweise hierfür
sind arbeitstäglich zur Anerkennung vorzulegen.
Mit der Unterzeichnung dieses Angebotes erklärt der
Bieter rechtsverbindlich, dass die Verrechnungssätze der Stundenlohnarbeiten unter Beachtung der
preisrechtlichen Vorschriften ermittelt sind und
unabhängig von der Anzahl der abgerechneten Stunden
Gültigkeit haben. Die Verrechnungskosten beinhalten die
Gemeinkosten, Sozialbeiträge, evtl. vermögenswirksame
Leistungen sowie sonstige Nebenkosten.

**04.3 Stundenlohnarbeiten Facharbeiter**
Für evtl. erforderliche Arbeiten, die nicht im LV
erfaßt sind und gegen Nachweis zur Ausführung kommen,
werden berechnet für: Facharbeiter
Menge: 10,000 Std

**04.4 Stundenlohnarbeiten Bauhelfer**
Für evtl. erforderliche Arbeiten, die nicht im LV
erfaßt sind und gegen Nachweis zur Ausführung kommen,
werden berechnet für: Bauhelfer
Menge: 10,000 Std

**04.5 Dokumentation**
Die Dokumentation soll mind. folgende Punkte beinhalten:
- den Nachweis über die verwendeten Materialien
 inkl. der Technischen Merkblätter, RAL-Farbtöne, etc.
-  eventuell wichtige Hinweise für den Betreiber
-  Reinigungs- und Pflegeanweisungen
- Prüfzeugnisse jegl. Art
-  Fachunternehmererklärung

sämtliche Unterlagen sind digital vor Einreichung der  Schlussrechnung abzugeben.
Menge: 1,000 Psch
